# F19025 Poststraße LW
Angebotsaufforderung (GAEB 90, DA83)
Währung: EUR
Auftraggeber: Stadt Luckenwalde

## Zusätzlicher Text
Objekt:  Umnutzung ehemalige Schule Poststraße 20,
  14943 Luckenwalde

 Maßnahme:  Leitungsarbeiten Hof

 LosNr.:  Los 03 Leitungsarbeiten HLS

 Datum: 08.07.2026

 Bauherr: Stadtverwaltung Luckenwalde
  Markt 10, 14943 Luckenwalde

 Angebotsabgabe bis:

 Bieter:

 Angebotssumme Netto EUR .................

 Angebotssumme geprüft EUR .................

## Zusätzlicher Text
Kurzbeschreibung des Bauvorhabens

Die Stadt Luckenwalde erschließt das Grundstück in der Poststraße 20 mit
Fernwärme.
Auf dem Grundstück entsteht ein Mehrgenerationshaus, die Turnhalle wird
saniert, ein Jugendclub entsteht und der Hort wird weiterhin genutzt.

Adresse:
Poststr. 20
14943 Luckenwalde

## Zusätzlicher Text
Baumaßnahme im laufenden Betrieb

Die Baumaßnahme erfolgt parallel zum laufenden Betrieb der auf der
Liegenschaft befindlichen Horteinrichtung. Daraus ergeben sich
Einschränkungen und Maßgaben zur Rücksichtnahme, die durch den AN und
alle im Auftrag des AN auf der Baustelle tätigen Unternehmen und
Arbeitskräfte unbedingt zu berücksichtigen sind.

Auf dem gesamten Grundstück gilt ein striktes Rauchverbot.

## Zusätzlicher Text
Nachträge

Die Titel-/ Positionsnummern in Nachträgen sind vorab mit der Bauleitung
abzustimmen.
Nachträge sind grundsätzlich mit den zugehörigen Kalkulations- und
Einkaufsnachweisen aufzustelle und einzureichen. Die Einkaufsnachweise
sind über die Positionsnummer des Nachrages zu kennzeichnen.

## Zusätzlicher Text
Aufmaße

Die Aufmaßprüfung erfolgt vor Ort gemeinsam mit der Bauleitung. Termine
hierzu sind frühzeitig durch den AN mit der Bauleitung abzustimmen. Die
Aufmaßprüfung hat vor dem Einreichen einer Rechnung zu erfolgen.
Rechnungslegung erfolgt auf Grundlage der geprüften Aufmaße.

## Zusätzlicher Text
Baubeschreibung

Dieses Leistungsverzeichnis enthält die Verlegung der
Trinkwasserleitungen, Abwasserleitungen, sowie der Nahwärmeleitung auf
dem Hofgelände der ehemaligen Postschule.

Die Verlegung der Medien erfolgt in vorhandene Gräben inkl.vorhandener
Bettung.

Abwasser

Die Abwasserleitungen werden neu verlegt. Dazu gehört die Verbindung vom
Hortgebäude bis zum Übergabeschacht in der Poststraße.
Die Anbindung des Mehrgenerationenhaus an den HA, sowie die Anbindung
der Turnhalle und des Jugendclubs. Kunststoff Revisionsschächte werden
vorgesehen.

Trinkwasser

die neu zu verlegende Trinkwasserleitung erfolgt aus dem
Mehrgenerationenhaus zur Turnhalle sowie zu den Außenanlagen. Im Bereich
der Turnhalle entsteht ein Neubau, so dass die TW Leitung nur
vorgestreckt werden muss.
Das betrifft auch die Hofbewässerung. Der Außenanlagenplaner hat zwei
Entnahmestellen auf dem Hof geplant. Diese Außenanlagen werden ab 2027
errichtet.

Nahwärmeleitungen

Im Hortgebäude wird eine neue Fernwärmeübergabestation eingebaut.
Teil dieses LV ist, die Nahwärmeleitungen aus diesem Gebäude bis in das
Mehrgenerationenhaus zu verlegen. Diese Länge beträgt ca. 80m.
Ebenso wird eine Leitung bis zum Neubau Bereich Turnhalle verlegt.
Das verwendete Material ist Kunststoff, fertig gedämmt und für die
Erdverlegung geeignet. Es ist darauf zu achten, dass eine
Verbindungslose Montage erfolgt.

## Zusätzlicher Text
Für die Ausführung gelten die für den Standort gültigen
Vorschriften/Regelwerke in ihrer jeweils neuesten Fassung.

Alle Leistungen sind nach den zum Zeitpunkt der Ausführung allgemein
anerkannten Regeln der Technik zu erbringen.

## Los 3 Leitungsarbeiten
Datum: 09.07.26

### 1 KG 550 Technische Anlagen

#### 1.1 KG 551 Abwasseranlagen

##### 1.1.1 Grundleitungen und Einbauteile Turnhalle

*Hinweis*
Die für die Rohrleitungen erforderlichen Hauptmaße, Höhen und Gefälle werden von der Bauleitung angegeben und sind vom Auftragnehmer
anhand der ihm überlassenen Zeichnungen
nachzuprüfen.
Weitere Messungen und Höhenfeststellungen sind
vom Auftragnehmer in eigener Verantwortung auszuführen.
Alle Vermessungszeichen müssen erkennbar bleiben,
bis die Bauleitung ihr Entfernen genehmigt.

Nach dem Verlegen sind die Rohrleitungen
haltungsweise in einzelnen Abschnitten auf
Dichtheit nach DIN EN 1610 zu prüfen.

**1.1.1.1 Abwasserkanal PP homogen Schmutzwasser Steckverbindung OD DN125 SN16 Graben verbaut T 1-1,25m Bettung ist vorhanden**
Abwasserkanal aus PP (Polypropylen)-Rohren DIN EN
1852-1, homogenes Vollwandrohr, für Schmutzwasser, mit
Steckverbindung, DN/OD 125, Nenn-Ringsteifigkeit SN 16
DIN EN ISO 9969, Verlegung DIN EN 1610 in vorh. Graben,
in vorh. Bettung Grabentiefe über 1 bis 1,25 m,
Menge: 17,000 m

**1.1.1.2 Bogen PP homogen Abwasserkanal 15Grad OD DN125 SN16**
STLB-Bau 2024-04 009
Bogen, Formstück aus PP (Polypropylen) DIN EN 1852-1,
homogenes Vollwandrohr, für Abwasserkanal, 15 Grad,
DN/OD 125, Nenn-Ringsteifigkeit SN 16 DIN EN ISO 9969.
Menge: 2,000 St

**1.1.1.3 Bogen PP homogen Abwasserkanal 30Grad OD DN125 SN16**
STLB-Bau 2024-04 009
Bogen, Formstück aus PP (Polypropylen) DIN EN 1852-1,
homogenes Vollwandrohr, für Abwasserkanal, 30 Grad,
DN/OD 125, Nenn-Ringsteifigkeit SN 16 DIN EN ISO 9969.
Menge: 2,000 St

**1.1.1.4 Bogen PP homogen Abwasserkanal 45Grad OD DN125 SN16**
STLB-Bau 2024-04 009
Bogen, Formstück aus PP (Polypropylen) DIN EN 1852-1,
homogenes Vollwandrohr, für Abwasserkanal, 45 Grad,
DN/OD 125, Nenn-Ringsteifigkeit SN 16 DIN EN ISO 9969.
Menge: 2,000 St

**1.1.1.5 Reduzierstück PP homogen Abwasserkanal OD DN160 DN125 SN16**
STLB-Bau 2024-04 009
Reduzierstück, Formstück aus PP (Polypropylen) DIN EN
1852-1, homogenes Vollwandrohr, für Abwasserkanal,
DN/OD 160, 2. DN 125, Nenn-Ringsteifigkeit SN 16 DIN EN
ISO 9969.
Menge: 1,000 St

**1.1.1.6 Muffenstopfen PP homogen Abwasserkanal OD DN125 SN16**
STLB-Bau 2024-04 009
Muffenstopfen, Formstück aus PP (Polypropylen) DIN EN
1852-1, homogenes Vollwandrohr, für Abwasserkanal,
DN/OD 125, Nenn-Ringsteifigkeit SN 16 DIN EN ISO 9969.
Menge: 1,000 St

**1.1.1.7 Anschluss herstellen Abwasserschacht aus PP, DN 160**
Anschluss herstellen, an vorh. Abwasserschacht, aus PE,
DN 160, mit PP-Rohr einschl. Dichtungsmittel.
Menge: 1,000 St

**1.1.1.8 Druck-Dicht.prüf. DN 100-150**
Druck- und Dichtheitsprüfung
nach DIN EN 1610,
an 'Abwasserkanälen wie zuvor beschrieben',
Prüfdruck in bar '0-0,5',
'Prüfmedium Wasser'.
in Teilabschnitten,
Für Rohrleitungen DN 100 bis DN 150.
Menge: 17,000 m

#### 1.2 KG 551 Abwasseranlagen

##### 1.2.1 Grundleitungen und Einbauteile Hort

*Hinweis*
Die für die Rohrleitungen erforderlichen Hauptmaße, Höhen und Gefälle werden von der Bauleitung angegeben und sind vom Auftragnehmer
anhand der ihm überlassenen Zeichnungen
nachzuprüfen.
Weitere Messungen und Höhenfeststellungen sind
vom Auftragnehmer in eigener Verantwortung auszuführen.
Alle Vermessungszeichen müssen erkennbar bleiben,
bis die Bauleitung ihr Entfernen genehmigt.

Nach dem Verlegen sind die Rohrleitungen
haltungsweise in einzelnen Abschnitten auf
Dichtheit nach DIN EN 1610 zu prüfen.

**1.2.1.1 Abwasserkanal PP homogen Schmutzwasser Steckverbindung OD DN110 SN16 Graben verbaut T 1,25-1,75m Bettung ist vorhanden**
Abwasserkanal aus PP (Polypropylen)-Rohren DIN EN
1852-1, homogenes Vollwandrohr, für Schmutzwasser, mit
Steckverbindung, Rohrende mit Muffe, DN/OD 110,
Nenn-Ringsteifigkeit SN 16 DIN EN ISO 9969, Verlegung
DIN EN 1610 in vorh. verbautem Graben, Grabentiefe über
1,25 bis 1,75 m, Bettung ist vorhanden
Menge: 15,000 m

**1.2.1.2 Wie Pos. zuvor, DN 125**
Menge: 60,000 m

**1.2.1.3 Abzweig PP homogen Abwasserkanal 45Grad OD DN125 SN16**
STLB-Bau 2024-04 009
Abzweig, Formstück aus PP (Polypropylen) DIN EN 1852-1,
homogenes Vollwandrohr, für Abwasserkanal, 45 Grad,
DN/OD 125, Nenn-Ringsteifigkeit SN 16 DIN EN ISO 9969.
Menge: 2,000 St

**1.2.1.4 Reduzierstück PP homogen Abwasserkanal OD DN125 DN110 SN16**
STLB-Bau 2024-04 009
Reduzierstück, Formstück aus PP (Polypropylen) DIN EN
1852-1, homogenes Vollwandrohr, für Abwasserkanal,
DN/OD 125, 2. DN 110, Nenn-Ringsteifigkeit SN 16 DIN EN
ISO 9969.
Menge: 1,000 St

**1.2.1.5 Bogen PP homogen Abwasserkanal 15Grad OD DN110 SN16**
*** Bezugsbeschreibung
STLB-Bau 2024-04 009
Bogen, Formstück aus PP (Polypropylen) DIN EN 1852-1,
homogenes Vollwandrohr, für Abwasserkanal, 15 Grad,
DN/OD 110, Nenn-Ringsteifigkeit SN 16 DIN EN ISO 9969.
Menge: 5,000 St

**1.2.1.6 Bogen PP homogen Abwasserkanal 15Grad OD DN125 SN16**
*** gemäß Ausführungsbeschreibung Bogen, Formstück aus PP (Polypropylen) DIN EN 1852-1,
*** wie Position 1.2.1.5
STLB-Bau 2024-04 009
125,
Menge: 5,000 St

**1.2.1.7 Bogen PP homogen Abwasserkanal 30Grad OD DN110 SN16**
*** Bezugsbeschreibung
STLB-Bau 2024-04 009
Bogen, Formstück aus PP (Polypropylen) DIN EN 1852-1,
homogenes Vollwandrohr, für Abwasserkanal, 30 Grad,
DN/OD 110, Nenn-Ringsteifigkeit SN 16 DIN EN ISO 9969.
Menge: 2,000 St

**1.2.1.8 Bogen PP homogen Abwasserkanal 30Grad OD DN125 SN16**
*** gemäß Ausführungsbeschreibung Bogen, Formstück aus PP (Polypropylen) DIN EN 1852-1,
*** wie Position 1.2.1.7
STLB-Bau 2024-04 009
125,
Menge: 4,000 St

**1.2.1.9 Bogen PP homogen Abwasserkanal 45Grad OD DN110 SN16**
*** Bezugsbeschreibung
STLB-Bau 2024-04 009
Bogen, Formstück aus PP (Polypropylen) DIN EN 1852-1,
homogenes Vollwandrohr, für Abwasserkanal, 45 Grad,
DN/OD 110, Nenn-Ringsteifigkeit SN 16 DIN EN ISO 9969.
Menge: 6,000 St

**1.2.1.10 Bogen PP homogen Abwasserkanal 45Grad OD DN125 SN16**
*** gemäß Ausführungsbeschreibung Bogen, Formstück aus PP (Polypropylen) DIN EN 1852-1,
*** wie Position 1.2.1.9
STLB-Bau 2024-04 009
125,
Menge: 6,000 St

**1.2.1.11 Reduzierstück PP homogen Abwasserkanal OD DN160 DN125 SN16**
STLB-Bau 2024-04 009
Reduzierstück, Formstück aus PP (Polypropylen) DIN EN
1852-1, homogenes Vollwandrohr, für Abwasserkanal,
DN/OD 160, 2. DN 125, Nenn-Ringsteifigkeit SN 16 DIN EN
ISO 9969.
Menge: 1,000 St

**1.2.1.12 Doppelmuffe PP homogen Abwasserkanal OD DN110 SN16**
*** Bezugsbeschreibung
STLB-Bau 2024-04 009
Doppelmuffe, Formstück aus PP (Polypropylen) DIN EN
1852-1, homogenes Vollwandrohr, für Abwasserkanal,
DN/OD 110, Nenn-Ringsteifigkeit SN 16 DIN EN ISO 9969.
Menge: 2,000 St

**1.2.1.13 Doppelmuffe PP homogen Abwasserkanal OD DN125 SN16**
*** gemäß Ausführungsbeschreibung Doppelmuffe, Formstück aus PP (Polypropylen) DIN EN
*** wie Position 1.2.1.12
STLB-Bau 2024-04 009
125,
Menge: 4,000 St

*Hinweis*
Die nachfolgenden Schächte sind vor Ort zu überprüfen
und an die vorhandenen Höhen anzupassen!

**1.2.1.14 Schacht S07**
Schacht S07
Kompettschacht DN 425
- Schachtboden 90°  DN 160
- mit 2 Kugelgelenken DN 150
- Schachtrohr L=0,5m
- Teleskopmanschette
- Teleskopabdeckung D400 mit Lüftung inkl.
Gussabdeckung
- inkl. Dichtung
Menge: 1,000 St

**1.2.1.15 Schacht S08**
Schacht S08
Kompettschacht SX 400 gerader Durchlauf DN 110
- Schachtboden gerade
- Schachtrohr DN 400, L=0,5m
- Teleskopabdeckung inkl. Teleskopmanschette D400 ohne
Lüftung
Menge: 1,000 St

**1.2.1.16 Druck-Dicht.prüf. DN 100-150**
Druck- und Dichtheitsprüfung
nach DIN EN 1610,
an 'Abwasserkanälen wie zuvor beschrieben',
Prüfdruck in bar '0-0,5',
'Prüfmedium Wasser'.
in Teilabschnitten,
Für Rohrleitungen DN 100 bis DN 150.
Menge: 75,000 m

**1.2.1.17 Anschluss herstellen Abwasser-Grundltg DN100 PP-Rohr**
Anschluss herstellen, an vorh. Abwasser-Grundleitung,
aus PP-MD, DN 110-160, mit PP-Rohr einschl.
Dichtungsmittel.
Menge: 3,000 St

**1.2.1.18 Anschluss herstellen Abwasserschacht aus PP, DN 160**
Anschluss herstellen, an vorh. Abwasserschacht, aus PE,
DN 160, mit PP-Rohr einschl. Dichtungsmittel.
Menge: 1,000 St

#### 1.3 KG 551 Abwasseranlagen

##### 1.3.1 Grundleitungen und Einbauteile Vorderhaus

*Hinweis*
Die für die Rohrleitungen erforderlichen Hauptmaße, Höhen und Gefälle werden von der Bauleitung angegeben und sind vom Auftragnehmer
anhand der ihm überlassenen Zeichnungen
nachzuprüfen.
Weitere Messungen und Höhenfeststellungen sind
vom Auftragnehmer in eigener Verantwortung auszuführen.
Alle Vermessungszeichen müssen erkennbar bleiben,
bis die Bauleitung ihr Entfernen genehmigt.

Nach dem Verlegen sind die Rohrleitungen
haltungsweise in einzelnen Abschnitten auf
Dichtheit nach DIN EN 1610 zu prüfen.

**1.3.1.1 Abwasserkanal PP homogen Schmutzwasser Steckverbindung OD DN110 SN16 Graben verbaut T 1,25-1,75m Bettung ist vorhanden**
Abwasserkanal aus PP (Polypropylen)-Rohren DIN EN
1852-1, homogenes Vollwandrohr, für Schmutzwasser, mit
Steckverbindung, Rohrende mit Muffe, DN/OD 110,
Nenn-Ringsteifigkeit SN 16 DIN EN ISO 9969, Verlegung
DIN EN 1610 in vorh. verbautem Graben, Grabentiefe über
1,25 bis 1,75 m, in vorhandene Bettung
Menge: 45,000 m

**1.3.1.2 Wie Pos. zuvor, DN 125**
Menge: 47,000 m

**1.3.1.3 Wie Pos. zuvor, DN 160**
Menge: 22,000 m

**1.3.1.4 Bogen PP homogen Abwasserkanal 15Grad OD DN110 SN16**
*** Bezugsbeschreibung
STLB-Bau 2024-04 009
Bogen, Formstück aus PP (Polypropylen) DIN EN 1852-1,
homogenes Vollwandrohr, für Abwasserkanal, 15 Grad,
DN/OD 110, Nenn-Ringsteifigkeit SN 16 DIN EN ISO 9969.
Menge: 20,000 St

**1.3.1.5 Bogen PP homogen Abwasserkanal 15Grad OD DN125 SN16**
*** gemäß Ausführungsbeschreibung Bogen, Formstück aus PP (Polypropylen) DIN EN 1852-1,
*** wie Position 1.3.1.4
STLB-Bau 2024-04 009
125,
Menge: 20,000 St

**1.3.1.6 Bogen PP homogen Abwasserkanal 15Grad OD DN160 SN16**
*** gemäß Ausführungsbeschreibung Bogen, Formstück aus PP (Polypropylen) DIN EN 1852-1,
*** wie Position 1.3.1.4
STLB-Bau 2024-04 009
160,
Menge: 4,000 St

**1.3.1.7 Bogen PP homogen Abwasserkanal 30Grad OD DN110 SN16**
*** Bezugsbeschreibung
STLB-Bau 2024-04 009
Bogen, Formstück aus PP (Polypropylen) DIN EN 1852-1,
homogenes Vollwandrohr, für Abwasserkanal, 30 Grad,
DN/OD 110, Nenn-Ringsteifigkeit SN 16 DIN EN ISO 9969.
Menge: 10,000 St

**1.3.1.8 Bogen PP homogen Abwasserkanal 30Grad OD DN125 SN16**
*** gemäß Ausführungsbeschreibung Bogen, Formstück aus PP (Polypropylen) DIN EN 1852-1,
*** wie Position 1.3.1.7
STLB-Bau 2024-04 009
125,
Menge: 20,000 St

**1.3.1.9 Bogen PP homogen Abwasserkanal 30Grad OD DN160 SN16**
*** gemäß Ausführungsbeschreibung Bogen, Formstück aus PP (Polypropylen) DIN EN 1852-1,
*** wie Position 1.3.1.7
STLB-Bau 2024-04 009
160,
Menge: 4,000 St

**1.3.1.10 Bogen PP homogen Abwasserkanal 45Grad OD DN110 SN16**
*** Bezugsbeschreibung
STLB-Bau 2024-04 009
Bogen, Formstück aus PP (Polypropylen) DIN EN 1852-1,
homogenes Vollwandrohr, für Abwasserkanal, 45 Grad,
DN/OD 110, Nenn-Ringsteifigkeit SN 16 DIN EN ISO 9969.
Menge: 40,000 St

**1.3.1.11 Bogen PP homogen Abwasserkanal 45Grad OD DN125 SN16**
*** gemäß Ausführungsbeschreibung Bogen, Formstück aus PP (Polypropylen) DIN EN 1852-1,
*** wie Position 1.3.1.10
STLB-Bau 2024-04 009
125,
Menge: 30,000 St

**1.3.1.12 Bogen PP homogen Abwasserkanal 45Grad OD DN160 SN16**
*** gemäß Ausführungsbeschreibung Bogen, Formstück aus PP (Polypropylen) DIN EN 1852-1,
*** wie Position 1.3.1.10
STLB-Bau 2024-04 009
160,
Menge: 6,000 St

**1.3.1.13 Abzweig PP homogen Abwasserkanal 45Grad OD DN110 SN16**
*** Bezugsbeschreibung
STLB-Bau 2024-04 009
Abzweig, Formstück aus PP (Polypropylen) DIN EN 1852-1,
homogenes Vollwandrohr, für Abwasserkanal, 45 Grad,
DN/OD 110, Nenn-Ringsteifigkeit SN 16 DIN EN ISO 9969.
Menge: 4,000 St

**1.3.1.14 Abzweig PP homogen Abwasserkanal 45Grad OD DN125 SN16**
*** gemäß Ausführungsbeschreibung Abzweig, Formstück aus PP (Polypropylen) DIN EN 1852-1,
*** wie Position 1.3.1.13
STLB-Bau 2024-04 009
125,
Menge: 2,000 St

**1.3.1.15 Abzweig PP homogen Abwasserkanal 45Grad OD DN160 SN16**
*** gemäß Ausführungsbeschreibung Abzweig, Formstück aus PP (Polypropylen) DIN EN 1852-1,
*** wie Position 1.3.1.13
STLB-Bau 2024-04 009
160,
Menge: 2,000 St

**1.3.1.16 Reduzierstück PP homogen Abwasserkanal OD DN160 DN125 SN16**
*** Bezugsbeschreibung
STLB-Bau 2024-04 009
Reduzierstück, Formstück aus PP (Polypropylen) DIN EN
1852-1, homogenes Vollwandrohr, für Abwasserkanal,
DN/OD 160, 2. DN 125, Nenn-Ringsteifigkeit SN 16 DIN EN
ISO 9969.
Menge: 1,000 St

**1.3.1.17 Reduzierstück PP homogen Abwasserkanal OD DN160 DN110 SN16**
*** gemäß Ausführungsbeschreibung Reduzierstück, Formstück aus PP (Polypropylen) DIN EN
*** wie Position 1.3.1.16
STLB-Bau 2024-04 009
2. DN 110,
Menge: 1,000 St

**1.3.1.18 Reduzierstück PP homogen Abwasserkanal OD DN125 DN110 SN16**
*** gemäß Ausführungsbeschreibung Reduzierstück, Formstück aus PP (Polypropylen) DIN EN
*** wie Position 1.3.1.16
STLB-Bau 2024-04 009
125, 2. DN 110,
Menge: 4,000 St

**1.3.1.19 Muffenstopfen PP homogen Abwasserkanal OD DN110 SN16**
*** Bezugsbeschreibung
STLB-Bau 2024-04 009
Muffenstopfen, Formstück aus PP (Polypropylen) DIN EN
1852-1, homogenes Vollwandrohr, für Abwasserkanal,
DN/OD 110, Nenn-Ringsteifigkeit SN 16 DIN EN ISO 9969.
Menge: 3,000 St

**1.3.1.20 Muffenstopfen PP homogen Abwasserkanal OD DN125 SN16**
*** gemäß Ausführungsbeschreibung Muffenstopfen, Formstück aus PP (Polypropylen) DIN EN
*** wie Position 1.3.1.19
STLB-Bau 2024-04 009
125,
Menge: 2,000 St

**1.3.1.21 Muffenstopfen PP homogen Abwasserkanal OD DN160 SN16**
*** gemäß Ausführungsbeschreibung Muffenstopfen, Formstück aus PP (Polypropylen) DIN EN
*** wie Position 1.3.1.19
STLB-Bau 2024-04 009
160,
Menge: 1,000 St

**1.3.1.22 Doppelmuffe PP homogen Abwasserkanal OD DN110 SN16**
*** Bezugsbeschreibung
STLB-Bau 2024-04 009
Doppelmuffe, Formstück aus PP (Polypropylen) DIN EN
1852-1, homogenes Vollwandrohr, für Abwasserkanal,
DN/OD 110, Nenn-Ringsteifigkeit SN 16 DIN EN ISO 9969.
Menge: 2,000 St

**1.3.1.23 Doppelmuffe PP homogen Abwasserkanal OD DN125 SN16**
*** gemäß Ausführungsbeschreibung Doppelmuffe, Formstück aus PP (Polypropylen) DIN EN
*** wie Position 1.3.1.22
STLB-Bau 2024-04 009
125,
Menge: 2,000 St

**1.3.1.24 Doppelmuffe PP homogen Abwasserkanal OD DN160 SN16**
*** gemäß Ausführungsbeschreibung Doppelmuffe, Formstück aus PP (Polypropylen) DIN EN
*** wie Position 1.3.1.22
STLB-Bau 2024-04 009
160,
Menge: 2,000 St

**1.3.1.25 Druck-Dicht.prüf. DN 100-150**
Druck- und Dichtheitsprüfung
nach DIN EN 1610,
an 'Abwasserkanälen wie zuvor beschrieben',
Prüfdruck in bar '0-0,5',
'Prüfmedium Wasser'.
in Teilabschnitten,
Für Rohrleitungen DN 100 bis DN 150.
Menge: 115,000 m

**1.3.1.26 Anschluss herstellen Abwasser-Grundltg DN100 PP-Rohr**
Anschluss herstellen, an vorh. Abwasser-Grundleitung,
aus PP-MD, DN 110-160, mit PP-Rohr einschl.
Dichtungsmittel.
Menge: 5,000 St

**1.3.1.27 Anschluss herstellen Abwasserschacht aus Beton**
Anschluss herstellen, an vorh. Abwasserschacht, Beton,
Anschluss Steinzeug DN 160
Menge: 1,000 St

**1.3.1.28 Schacht S01**
Schacht S01
Kompettschacht DN 425
- Schachtboden mit Bogen 90°
- mit 2 Kugelgelenken DN 150 (7,5° abwinkelbar)
- Schachtrohr L=1m
- Kunststoffabdeckung A15 ohne Lüftung
- inkl. Dichtung
Menge: 1,000 St

**1.3.1.29 Schacht S02**
Schacht S02
Kompettschacht DN 425
- Schachtboden mit T-Stück links DN 160
- mit 2 Kugelgelenken DN 150 (7,5° abwinkelbar)
- Schachtrohr L=1m
- Kunststoffabdeckung A15 ohne Lüftung
- inkl. Dichtung
Menge: 1,000 St

**1.3.1.30 Schacht S03**
Schacht S03
Kompettschacht DN 425
- Schachtboden Gerade DN 160
- mit 2 Kugelgelenken DN 150 (7,5° abwinkelbar)
- Schachtrohr L=1,5m
- Kunststoffabdeckung A15 ohne Lüftung
- inkl. Dichtung
Menge: 1,000 St

**1.3.1.31 Schacht S04**
Schacht S04
Kompettschacht DN 425
- Schachtboden T-Stück links  DN 160
- mit 3 Kugelgelenken DN 150
- Schachtrohr L=1,0m
- Teleskopmanschette
- Teleskopabdeckung D400 mit Lüftung inkl.
Gussabdeckung
- inkl. Dichtung
Menge: 1,000 St

**1.3.1.32 Schacht S05**
Schacht S05
Kompettschacht DN 425
- Schachtboden T-Stück links  DN 160
- mit 3 Kugelgelenken DN 150
- Schachtrohr L=1,0m
- Teleskopmanschette
- Teleskopabdeckung D400 mit Lüftung inkl.
Gussabdeckung
- inkl. Dichtung
Menge: 1,000 St

**1.3.1.33 Schacht S06**
Schacht S06
Kompettschacht DN 425
- Schachtboden Gerade  DN 160
- mit 2 Kugelgelenken DN 150
- Schachtrohr L=0,5m
- Teleskopmanschette
- Teleskopabdeckung D400 mit Lüftung inkl.
Gussabdeckung
- inkl. Dichtung
Menge: 1,000 St

#### 1.4 KG 552 Wasseranlagen

##### 1.4.1 Trinkwasser Vorderhaus zur Turnhalle

*Hinweis*
Verlegung erfolgt in vorhandene Gräben
Die Verlegung und Bettung der Trinkwasserleitungen
erfolgt
in vorhandene Gräben
Verlegetiefe: -1,20m OK Gelände

**1.4.1.1 Rohr PE80 TW AD/WD 32/3mm**
STLB-Bau 2024-04 042
Rohrleitung aus PE 80 DIN 8074 und DIN 8075, für
Trinkwasser, Nenndruck 1 MPa (10 bar), Außendurchmesser
32 mm, Wanddicke 3 mm, mit glatten Enden, Form- und
Verbindungsstücke werden gesondert vergütet,
Rohrbefestigungen werden gesondert vergütet, in vorh.
offenen Kanälen.
Menge: 75,000 m

**1.4.1.2 Klemmverbinder PE Rohr Bogen 90°, AD 32mm**
Menge: 6,000 St

**1.4.1.3 Klemmverbinder PE Rohr Endkappe AD 32mm**
Klemmverbinder PE Rohr Endkappe, AD 32mm
Menge: 7,000 St

**1.4.1.4 Trassenwarnband blau Aufschrift Achtung Wasserleitung**
Trassenwarnband blau Aufschrift Achtung Wasserleitung
nur liefern
Menge: 80,000 m

#### 1.5 KG 552 Wasseranlagen

##### 1.5.1 Gartenwasser

*Hinweis*
Verlegung erfolgt in vorhandene Gräben
Die Verlegung und Bettung der Trinkwasserleitungen
erfolgt
in vorhandene Gräben
Verlegetiefe: -0,8m OK Gelände

**1.5.1.1 Rohr PE80 TW AD/WD 32/3mm**
*** Bezugsbeschreibung
STLB-Bau 2024-04 042
Rohrleitung aus PE 80 DIN 8074 und DIN 8075, für
Trinkwasser, Nenndruck 1 MPa (10 bar), Außendurchmesser
32 mm, Wanddicke 3 mm, mit glatten Enden, Form- und
Verbindungsstücke werden gesondert vergütet,
Rohrbefestigungen werden gesondert vergütet, in vorh.
offenen Kanälen.
Menge: 75,000 m

**1.5.1.2 Rohr PE80 TW AD/WD 25/2,3mm**
*** gemäß Ausführungsbeschreibung Rohrleitung aus PE 80 DIN 8074 und DIN 8075, für
*** wie Position 1.5.1.1
STLB-Bau 2024-04 042
Außendurchmesser 25 mm, Wanddicke 2,3 mm,
Menge: 25,000 m

**1.5.1.3 Klemmverbinder PE Rohr Bogen 90°, AD 32mm**
Menge: 6,000 St

**1.5.1.4 Klemmverbinder PE Rohr Bogen 90°, AD 25mm**
Menge: 5,000 St

**1.5.1.5 Klemmverbinder PE Rohr Übergang 3/4"Rp, AD 25mm**
Menge: 2,000 St

**1.5.1.6 Klemmverbinder PE Rohr Übergang 1"Rp, AD 32mm**
Menge: 2,000 St

**1.5.1.7 Klemmverbinder PE Rohr Endkappe AD 32mm**
Klemmverbinder PE Rohr Endkappe, AD 32mm
Menge: 1,000 St

**1.5.1.8 Klemmverbinder PE Rohr Endkappe AD 25mm**
Klemmverbinder PE Rohr Endkappe, AD 25mm
Menge: 1,000 St

**1.5.1.9 Trassenwarnband grün Aufschrift Achtung Abwasserleitung**
Trassenwarnband grün Aufschrift Achtung Abwasserleitung
nur liefern
Menge: 80,000 m

**1.5.1.10 Mauerdurchführung druckwasserdicht**
Mauerdurchführung druckwasserdicht
passend zu vorgenannter Trinkwasserleitung
Dimension Innendurchmesser 32mm
Dichtungseinsatz  als nichtgeteilte Dichtung, mit
Gestellringen aus Hochleistungskunststoff, mit
integrierter Drehmomentkontrolle durch
selbstabscherende Spezialmuttern, mit
Elastomer-Dichtung, Dichtbreite 40 mm, aus EPDM oder
NBR, * Dichtigkeit gegen drückendes und nichtdrückendes
Wasser, gasdicht, mit geprüfter Radondichtigkeit,
erfüllt Anforderungen nach FHRK-Standard 40, geprüft
nach FHRK Prüfgrundlage GE 101, mit
FHRK-Qualitätssiegel ausgezeichnet, wartungsfreie
Ausführung (kein Nachspannen erforderlich),
Außendurchmesser der Medienleitung ..32...mm
Menge: 2,000 St

#### 1.6 KG 554 Wärmeversorgungsanlagen

##### 1.6.1 Nahwärmeleitungen Hortgebäude zum MGH

*Hinweis*
Verlegung erfolgt in vorhandene Gräben und
vorhandene Bettung

**1.6.1.1 Nahwärmeleitung 2X40X3,7 /175**
Spezifikation:

- Flexibles, vorgedämmtes, selbstkompensierendes
Kunststoffrohrleitungssystem produziert gemäß DIN EN
15632

- Mediumrohr: vernetztes Polyethylen (PE-Xa) gemäß DIN
EN ISO 15875, naturfarben, SDR 11 (PN 6),

  sauerstoffdiffusionsdicht gemäß DIN EN 15632

- Dämmmaterial: geschlossenzelliger PEX-Schaum,
dauerelastisch, alterungsbeständig,

  Wasseraufnahme gemäß EN 489 < 1,0 % vol.

- Mantelrohr: korrugiertes Polyethylen (PE-HD)

Zertifikate:

- KOMO Systemzertifizierung auf Basis der Kiwa
Richtlinie BRL 5609

- CSTB Systemzertifizierung

- Deklaration nach DIN EN 15632 durch
Zertifizierungsstelle Kiwa N.V.

- DIN CERTCO Wärmeverlustzertifizierung - Überwacht
nach VDI 2055

- Heizen und Kühlen
- 2-Mediumrohre PE-Xa mit Sauerstoffsperrschicht
- Max. +95 °C / 6 bar
- Zweifarbiges Zentrierprofil zur eindeutigen Zuordnung
von Vor- und Rücklaufleitung
- PEX-Schaum, gewelltes PE-HD Mantelrohr
- KOMO Systemzertifizierung
- Deklaration nach DIN EN 15632
- DIN CERTCO Wärmeverlustzertifizierung - Überwacht
nach VDI 2055
- CSTB Systemzertifizierung
Menge: 80,000 m

**1.6.1.2 GUMMI-ENDKAPPE, TWIN 25+32+40/175**
- Für 2-Mediumrohre
- Zum Schutz der Dämmung an den Rohrenden
- Zur Bauteilabschottung
- Wasserdicht bis 0,3 bar
- Bestehend aus EPDM Gummiendkappe, Edelstahlklemmring
und Quelldichtungsring
- KOMO Systemzertifizierung
- Deklaration nach DIN EN 15632
Menge: 2,000 St

**1.6.1.3 ÜBERGANGSNIPPEL PN6 40X3,7-G1 1/4**
Spezifikation:

Fittings aus korrosionsbeständigem Messing,
entzinkungsbeständig gemäß DIN EN ISO 6509, mit
Edelstahlschraube

- O-Ring dichtend: zwischen einzelnen Wipex Formteilen
als auch zwischen Wipex Übergangsnippel und Wipex
Formteil

- Schraubenset des Übergangsnippels / der Kupplung
beinhaltet Inbussschraube aus Edelstahl, Mutter und
Unterlegscheibe

  aus Messing

- Mit Kunststoffplättchen vorgeweitete Klemmhülse (Dim.
63-110 mm)

- Max. Temperaturbelastung: +95 °C

Zertifikate:

- KOMO Systemzertifizierung

- Kiwa Systemzertifizierung

- DVGW Zertifizierung

- ÖVGW Zertifizierung

- Für den Übergang von PE-Xa und PE 100-RC Rohr
- Zylindrisches G Außengewinde zur Abdichtung mit
O-Ring
- Max. +95 °C / 6 bar oder +20 °C / 16 bar
- KOMO Systemzertifizierung
- Deklaration nach DIN EN 15632
- DVGW VP600
Menge: 4,000 St

**1.6.1.4 FIXPUNKTMUFFE G1 1/4**
Spezifikation:

Fittings aus korrosionsbeständigem Messing,
entzinkungsbeständig gemäß DIN EN ISO 6509, mit
Edelstahlschraube

- O-Ring dichtend: zwischen einzelnen Wipex Formteilen
als auch zwischen Wipex Übergangsnippel und Wipex
Formteil

- Schraubenset des Übergangsnippels / der Kupplung
beinhaltet Inbussschraube aus Edelstahl, Mutter und
Unterlegscheibe

  aus Messing

- Mit Kunststoffplättchen vorgeweitete Klemmhülse (Dim.
63-110 mm)

- Verbindung / Übergang zwischen PE-Xa / PE 100-RC
Mediumrohren zu Übergangsnippeln mit zylindrischem
Außengewinde

- Max. Temperaturbelastung: +95 °C

Zertifikate:
- KOMO Systemzertifizierung
- Kiwa Systemzertifizierung
- DVGW Zertifizierung
- ÖVGW Zertifizierung
- Zylindrisches G Außen- und Innengewinde mit O-Ring
- Max. +95 °C / 10 bar oder +20 °C / 16 bar
- KOMO Systemzertifizierung
- Kiwa Systemzertifizierung
- Deklaration nach DIN EN 15632
- DVGW W534
- ÖVGW PW302
Menge: 4,000 St

**1.6.1.5 GEWINDEMUFFE G1 1/4-G1 1/4**
Spezifikation:

Fittings aus korrosionsbeständigem Messing,
entzinkungsbeständig gemäß DIN EN ISO 6509, mit
Edelstahlschraube

- O-Ring dichtend: zwischen einzelnen Wipex Formteilen
als auch zwischen Wipex Übergangsnippel und Wipex
Formteil

- Schraubenset des Übergangsnippels / der Kupplung
beinhaltet Inbussschraube aus Edelstahl, Mutter und
Unterlegscheibe

  aus Messing

- Mit Kunststoffplättchen vorgeweitete Klemmhülse (Dim.
63-110 mm)

- Verbindung / Übergang zwischen PE-Xa / PE 100-RC
Mediumrohren zu Übergangsnippeln mit zylindrischem
Außengewinde

- Max. Temperaturbelastung: +95 °C

Zertifikate:

- KOMO Systemzertifizierung
- Kiwa Systemzertifizierung
- DVGW Zertifizierung
- ÖVGW Zertifizierung
- Zylindrische G Innengewinde mit O-Ringen
- Max. +95 °C / 10 bar oder +20 °C / 16 bar
- KOMO Systemzertifizierung
- Kiwa Systemzertifizierung
- Deklaration nach DIN EN 15632
- DVGW W534
- ÖVGW PW302
Menge: 4,000 St

**1.6.1.6 TRASSENWARNBAND, ROT 40MM X 250M**
Spezifikation:

- Alle Systemzubehörteile sind korrosionsbeständig

- Zur Kenntlichmachung von im Erdreich verlegten
Ecoflex Rohren
- Aufdruck mit Symbolen

nur liefern
Menge: 80,000 m

**1.6.1.7 Mauerdurchführung druckwasserdicht**
Mauerdurchführung druckwasserdicht
passend zu vorgenannter Nahwärmeleitung,
Dimension Innendurchmesser 175mm
Menge: 2,000 St

#### 1.7 KG 554 Wärmeversorgungsanlagen

##### 1.7.1 Nahwärmeleitungen vom Hortgebäude zur Turnhalle

*Hinweis*
Verlegung erfolgt in vorhandene Gräben und vorhandene
Bettung

**1.7.1.1 Nahwärmeleitung TWIN 2X32X2,9/175**
Spezifikation:

- Flexibles, vorgedämmtes, selbstkompensierendes
Kunststoffrohrleitungssystem produziert gemäß DIN EN
15632

- Mediumrohr: vernetztes Polyethylen (PE-Xa) gemäß DIN
EN ISO 15875, naturfarben, SDR 11 (PN 6),

  sauerstoffdiffusionsdicht gemäß DIN EN 15632

- Dämmmaterial: geschlossenzelliger PEX-Schaum,
dauerelastisch, alterungsbeständig,

  Wasseraufnahme gemäß EN 489 < 1,0 % vol.

- Mantelrohr: korrugiertes Polyethylen (PE-HD)

Anwendung:

- Für die Erdverlegung, zum Transport von Heiz- oder
Kühlwasser

- Max. Temperatur- und Druckbelastung: +95 °C / 6 bar

- Betriebstemperatur 80 °C gemäß DIN EN 15632

- Statische Nachweisführung bei Erd- und Verkehrslasten
(SLW 60 = 60 t) nach ATV-DVWK-A127

Zertifikate:
- KOMO Systemzertifizierung auf Basis der Kiwa
Richtlinie BRL 5609
- CSTB Systemzertifizierung
- Deklaration nach DIN EN 15632 durch
Zertifizierungsstelle Kiwa N.V.
- DIN CERTCO Wärmeverlustzertifizierung - Überwacht
nach VDI 2055
- Heizen und Kühlen
- 2-Mediumrohre PE-Xa mit Sauerstoffsperrschicht
- Max. +95 °C / 6 bar
- Zweifarbiges Zentrierprofil zur eindeutigen Zuordnung
von Vor- und Rücklaufleitung
- PEX-Schaum, gewelltes PE-HD Mantelrohr
- KOMO Systemzertifizierung
- Deklaration nach DIN EN 15632
- DIN CERTCO Wärmeverlustzertifizierung - Überwacht
nach VDI 2055
- CSTB Systemzertifizierung
Menge: 65,000 m

**1.7.1.2 ENDKAPPE, TWIN 25+32+40/175**
Spezifikation:

- Alle Systemzubehörteile sind korrosionsbeständig
- Für 2-Mediumrohre
- Zum Schutz der Dämmung an den Rohrenden
- Zur Bauteilabschottung
- Wasserdicht bis 0,3 bar
- Bestehend aus EPDM Gummiendkappe, Edelstahlklemmring
und Quelldichtungsring
- KOMO Systemzertifizierung
- Deklaration nach DIN EN 15632
Menge: 1,000 St

**1.7.1.3 ÜBERGANGSNIPPEL PN6 32X2,9-G1**
Spezifikation:

Fittings aus korrosionsbeständigem Messing,
entzinkungsbeständig gemäß DIN EN ISO 6509, mit
Edelstahlschraube

- O-Ring dichtend: zwischen einzelnen Wipex Formteilen
als auch zwischen Wipex Übergangsnippel und Wipex
Formteil

- Schraubenset des Übergangsnippels / der Kupplung
beinhaltet Inbussschraube aus Edelstahl, Mutter und
Unterlegscheibe

  aus Messing

- Mit Kunststoffplättchen vorgeweitete Klemmhülse (Dim.
63-110 mm)
Anwendung:
- Verbindung / Übergang zwischen PE-Xa / PE 100-RC
Mediumrohren zu Übergangsnippeln mit zylindrischem
Außengewinde
- Max. Temperaturbelastung: +95 °C

Zertifikate:
- KOMO Systemzertifizierung
- Kiwa Systemzertifizierung
- DVGW Zertifizierung
- ÖVGW Zertifizierung

- Für den Übergang von PE-Xa und PE 100-RC Rohr
- Zylindrisches G Außengewinde zur Abdichtung mit
O-Ring
- Max. +95 °C / 6 bar oder +20 °C / 16 bar
- KOMO Systemzertifizierung
- Deklaration nach DIN EN 15632
- DVGW VP600
Menge: 2,000 St

**1.7.1.4 FIXPUNKTMUFFE G1**
Spezifikation:

Fittings aus korrosionsbeständigem Messing,
entzinkungsbeständig gemäß DIN EN ISO 6509, mit
Edelstahlschraube

- O-Ring dichtend: zwischen einzelnen Wipex Formteilen
als auch zwischen Wipex Übergangsnippel und Wipex
Formteil

- Schraubenset des Übergangsnippels / der Kupplung
beinhaltet Inbussschraube aus Edelstahl, Mutter und
Unterlegscheibe

  aus Messing

- Mit Kunststoffplättchen vorgeweitete Klemmhülse (Dim.
63-110 mm)

- Verbindung / Übergang zwischen PE-Xa / PE 100-RC
Mediumrohren zu Übergangsnippeln mit zylindrischem
Außengewinde

- Max. Temperaturbelastung: +95 °C
Zertifikate:
- KOMO Systemzertifizierung
- Kiwa Systemzertifizierung
- DVGW Zertifizierung
- ÖVGW Zertifizierung

- Zylindrisches G Außen- und Innengewinde mit O-Ring
- Max. +95 °C / 10 bar oder +20 °C / 16 bar
- KOMO Systemzertifizierung
- Kiwa Systemzertifizierung
- Deklaration nach DIN EN 15632
- DVGW W534
- ÖVGW PW302
Menge: 2,000 St

**1.7.1.5 GEWINDEMUFFE G1-G1**
Spezifikation:

Fittings aus korrosionsbeständigem Messing,
entzinkungsbeständig gemäß DIN EN ISO 6509, mit
Edelstahlschraube

- O-Ring dichtend: zwischen einzelnen Wipex Formteilen
als auch zwischen Wipex Übergangsnippel und Wipex
Formteil

- Schraubenset des Übergangsnippels / der Kupplung
beinhaltet Inbussschraube aus Edelstahl, Mutter und
Unterlegscheibe

  aus Messing

- Mit Kunststoffplättchen vorgeweitete Klemmhülse (Dim.
63-110 mm)

- Verbindung / Übergang zwischen PE-Xa / PE 100-RC
Mediumrohren zu Übergangsnippeln mit zylindrischem
Außengewinde

- Max. Temperaturbelastung: +95 °C
Zertifikate:

- KOMO Systemzertifizierung
- Kiwa Systemzertifizierung
- DVGW Zertifizierung
- ÖVGW Zertifizierung
- Zylindrische G Innengewinde mit O-Ringen
- Max. +95 °C / 10 bar oder +20 °C / 16 bar
- KOMO Systemzertifizierung
- Kiwa Systemzertifizierung
- Deklaration nach DIN EN 15632
- DVGW W534
- ÖVGW PW302
Menge: 2,000 St

**1.7.1.6 Kappe Rotguss 1"**
Menge: 2,000 St

**1.7.1.7 TRASSENWARNBAND, ROT 40MM X 250M**
Spezifikation:

- Alle Systemzubehörteile sind korrosionsbeständig

- Zur Kenntlichmachung von im Erdreich verlegten
Ecoflex Rohren
- Aufdruck mit Symbolen

nur liefern
Menge: 70,000 m

**1.7.1.8 Mauerdurchführung druckwasserdicht**
Mauerdurchführung druckwasserdicht
passend zu vorgenannter Nahwärmeleitung,
Dimension Innendurchmesser 175mm
Menge: 1,000 St

#### 1.8 Sonstiges

##### 1.8.1 Einmessen und Revionspläne

**1.8.1.1 Einmessen**
Einmessen der vorbeschriebenen
Leitungsanlagen durch ein
Vermessungsbüro als Grundlage für
die Abnahme und der Bestandsdokumentation, Aufzumessen sind die
Leitungen in Lage und Höhenlage,
Erfassung der Rohrleitungen in Lage,
Höhenlage, Dimension, Werkstoff,
und Gefälle.
Das Ergebnis der Einmessung ist zu
dokumentieren und 1-fach in Papierformat
sowie 1-fach in einem CAD-kompatiblen
Format auf Datenträger und PDF zu liefern.
Menge: 1,000 St

**1.8.1.2 Bestands/Rev.pl.**
Bestands-, Revisionsplan
Vom AN sind Bestands-/Revisionspläne auf Basis
der Ihm zur Verfügung gestellten Unterlagen
3-fach farbig, in Ordnern abgeheftet,
anzufertigen und zu übergeben
Die gesamte Dokumentation ist 3-fach, 3 Wochen vor
Fertigstellung dem AG zu übergeben. Zusätzlich sind
die Revisionspläne in einem CAD kompatiblen Format
und PDF zu übergeben.
Die Revisionsunterlagen sind in Form, Inhalt und
Gliederung
nach Absprache mit dem Bauherrn einzureichen.
Menge: 1,000 St

**1.8.1.3 Kernbohrung Mauerziegel Durchm 250 mm T 65-70cm Geräteeinsatz mgl. nicht schadstoffbelastet**
*** Bezugsbeschreibung
STLB-Bau 2024-04 084
Kernbohrung, Untergrundfläche senkrecht, aus Mauerwerk
aus Mauerziegel,
Durchmesser Kernbohrung '250' mm, Bohrtiefe über 65 bis
70 cm, Wichte des Abbruchstoffes DIN EN 1991-1-1 15
kN/m3,
Geräteeinsatz ist möglich, max. Gesamtgewicht bis 5 t,
Ausführung innerhalb des Bauwerks,
aufgenommene Stoffe sammeln, ohne Zerkleinerung, auf
LKW des AN laden, transportieren, entsorgen, zur
Verwertungsanlage, Transportweg bis 10 km,
Abfall ist nicht gefährlich, nicht schadstoffbelastet,
Zuordnung LAGA Z 0 (uneingeschränkter Einbau),
Abfallschlüssel nach AVV (Abfallverzeichnis-Verordnung)
170102 Ziegel,
Vergütung der Entsorgung übernimmt AN.
Menge: 3,000 St

**1.8.1.4 Kernbohrung Mauerziegel Durchm 80 mm T 65-70cm Geräteeinsatz mgl. nicht schadstoffbelastet**
*** gemäß Ausführungsbeschreibung Kernbohrung, Untergrundfläche senkrecht, aus Mauerwerk
*** wie Position 1.8.1.3
STLB-Bau 2024-04 084
Durchmesser Kernbohrung '80' mm,
Menge: 2,000 St
